# Coworking PL47

- Propiedad del archivo: CYPE INGENIEROS, S.A.
- Formato: FIEBDC-3/2016
- Programa: ARQUIMEDES
- Tipo: presupuesto
- Comentario: Presupuesto
- Fecha de los precios: 09/06/2026
- Divisa: EUR
- Costes indirectos: 3 %
- Gastos generales: 13 %
- Beneficio industrial: 6 %
- IVA: 21 %
- Código: PRESUPUESTO_PL47_PE (03/05/2026)
Importe: 243946.91

## 1 Demoliciones y desmontaje
Importe: 12302.22

### 1.1 Estructuras (03/05/2026)
Importe: 907.99

**DPT020** m² Demolición de partición interior de fábrica revestida.
53.042 m² × 6.65 (6.85 con costes indirectos) = 363.34
Demolición de partición interior de fábrica revestida, formada por ladrillo hueco triple de 11/12 cm de espesor, con medios manuales, sin afectar a la estabilidad de los elementos constructivos contiguos, y carga manual sobre camión o contenedor.
Incluso desmontaje previo de las hojas de la carpintería,demolición de la fábrica y sus revestimientos, fragmentación de los escombros en piezas manejables, retirada y acopio de escombros, carga sobre camión o contenedor y limpieza de los restos de obra.
Medida la superficie realmente demolida según especificaciones de Proyecto.

| Medición | Uds. | Largo | Alto | Parcial |
|---|---|---|---|---|
| Tabiquería estancias pasillo entrada | 1 | 8.950 | 3.770 | 33.742 |
|  | 1 | 19.300 |  | 19.300 |
| Total |  |  |  | 53.042 |

**DEH020** m² Demolición de forjado unidireccional de hormigón armado, con medios manuales. (23/05/2026)
15 m² × 35.252 (36.31 con costes indirectos) = 544.65
Demolición de forjado unidireccional de hormigón armado medinate martillo neumático y equipo de oxicorte, incluida la retirada de escombros a contenedor o acopio intermedio y sin incluir la carga y el transporte a gestor de residuos autorizado.
Se medirá la superficie realmente demolida según especificaciones de Proyecto.

| Medición | Uds. | Largo | Parcial |
|---|---|---|---|
| Forjado bajo cubierta inclinada patio | 1 | 15.000 | 15.000 |
| Total |  |  | 15 |

### 1.2 Cubiertas (03/05/2026)
Importe: 9755.01

**DQC030** m² Desmontaje de cobertura de placas de fibrocemento con amianto en cubierta inclinada.
367.682 m² × 24.864 (25.61 con costes indirectos) = 9416.34
Desmontaje de cobertura de placas de fibrocemento con amianto, sujeta mecánicamente sobre correa estructural a menos de 20 m de altura, por empresa cualificada e inscrita en el Registro de Empresas con Riesgo al Amianto, en cubierta inclinada a dos aguas con una pendiente media del 30%, para una superficie media a desmontar de entre 201 y 500 m²; con medios y equipos adecuados, y carga mecánica sobre camión.
Incluso el desmontaje de los elementos de fijación, de los remates, de los canalones y de las bajantes y las mediciones de amianto (ambientales y personales), la humectación de las placas con una solución acuosa, el desmontaje del elemento, plastificado, etiquetado y paletizado de las placas en zona delimitada y protegida, y la carga del material desmontado y restos de obra sobre camión. Se medirá la superficie realmente desmontada según especificaciones de Proyecto.

| Medición | Uds. | Largo | Ancho | Parcial |
|---|---|---|---|---|
| Cubierta coworking | 2 | 30.500 | 5.600 | 341.600 |
| Cubierta patio | 1 | 4.830 | 5.400 | 26.082 |
| Total |  |  |  | 367.682 |

**DIS040** m Desmontaje de canalón. (23/05/2026)
69.4 m × 4.738 (4.88 con costes indirectos) = 338.67
Desmontaje de canalón visto, de 250 mm de desarrollo máximo, con medios manuales, y carga manual sobre camión o contenedor. Esta partida incluye el desmontaje del elemento, obturación de las conducciones conectadas al elemento, retirada y acopio del material desmontado. Limpieza de los restos de obra. Incluida la parte proporcional del transporte y carga manual de escombros producidos hasta el camión o contenedor, el uso de herramientas específicas y medios auxiliares para la correcta ejecución de los trabajos.

| Medición | Uds. | Largo | Parcial |
|---|---|---|---|
| Canalón cubierta coworking | 2 | 32.000 | 64.000 |
| Canalón cubierta patio | 1 | 5.400 | 5.400 |
| Total |  |  | 69.4 |

### 1.4 Revestimientos (03/05/2026)
Importe: 1639.22

**DMX021** m² Demolición de solera de hormigón armado
83.148 m² × 8.019 (8.26 con costes indirectos) = 686.80
Demolición de solera o pavimento de hormigón en masa de hasta 15 cm de espesor, con martillo neumático, y carga manual sobre camión o contenedor.
Incluso la demolición del elemento, fragmentación de los escombros en piezas manejables, retirada y acopio de escombros, limpieza de los restos de obra y carga manual de escombros sobre camión o contenedor.Se medirá la superficie realmente demolida según especificaciones de Proyecto.

| Medición | Uds. | Largo | Ancho | Parcial |
|---|---|---|---|---|
| Jardinera patio | 1 | 7.140 |  | 7.140 |
| Jardinera entrada | 1 | 2.120 |  | 2.120 |
| Jardinera escaleras | 1 | 5.300 |  | 5.300 |
| Jardinera cafetería | 1 | 3.300 |  | 3.300 |
| Jardinera pared | 1 | 6.290 |  | 6.290 |
| Instalación saneamiento | 1 | 72.160 | 0.300 | 21.648 |
| Instalación fontanería | 1 | 26.500 | 0.300 | 7.950 |
| Instalación climatización y eléctrica | 1 | 49.000 | 0.600 | 29.400 |
| Total |  |  |  | 83.148 |

**DMX010** m² Demolición de adoquinado
67 m² × 10.32 (10.63 con costes indirectos) = 712.21
Demolición de pavimento exterior de adoquines y capa de mortero, con martillo neumático, y carga manual sobre camión o contenedor. Incluso la demolición del elemento, fragmentación de los escombros en piezas manejables, retirada y acopio de escombros, limpieza de los restos de obra y carga manual de escombros sobre camión o contenedor.Se medirá la superficie realmente demolida según especificaciones de Proyecto.

| Medición | Uds. | Largo | Parcial |
|---|---|---|---|
| Suelo Acceso | 1 | 67.000 | 67.000 |
| Total |  |  | 67 |

**DMX010c** m² Levantado pavimento interior baldosa cerámica (25/06/2026)
30.6 m² × 7.621 (7.85 con costes indirectos) = 240.21
Demolicón de pavimento de baldosa cerámica incluida la retirada de escombros a contenedor o acopio intermedio y sin incluir la carga y el transporte a gestor de residuos. Se medirá la superficie realmente demolida según especificaciones de Proyecto.

| Medición | Uds. | Largo | Parcial |
|---|---|---|---|
| Habitación 1 | 1 | 15.600 | 15.600 |
| Habitación 2 | 1 | 15.000 | 15.000 |
| Total |  |  | 30.6 |

## 2 Acondicionamiento del terreno
Importe: 308.85

**ADE010b** m³ Excavación de zanjas instalaciones (23/05/2026)
17.699 m³ × 16.942 (17.45 con costes indirectos) = 308.85
Excavación de zanjas para instalaciones hasta una profundidad de 2 m, en suelo de arcilla semidura, con medios mecánicos, incluida la carga de material y su acopio intermedio o su transporte a una distancia menor de 10km.
Esta partida incluye el replanteo general y fijación de los puntos y niveles de referencia, la colocación de las camillas en las esquinas y extremos de las alineaciones, la excavación en sucesivas franjas horizontales y extracción de tierras, el refinado de fondos y laterales a mano, con extracción de las tierras. Incluida la parte proporcional del transporte y carga manual de escombros producidos hasta el camión o contenedor, el uso de herramientas específicas y medios auxiliares para la correcta ejecución de los trabajos.

| Medición | Uds. | Largo | Ancho | Alto | Parcial |
|---|---|---|---|---|---|
| Instalación saneamiento | 1 | 72.160 | 0.300 | 0.300 | 6.494 |
| Instalación fontanería | 1 | 26.500 | 0.300 | 0.300 | 2.385 |
| Instalación climatización y eléctrica | 1 | 49.000 | 0.600 | 0.300 | 8.820 |
| Total |  |  |  |  | 17.699 |

## 5 Cubiertas
Importe: 26367.53

**QUM010** m² Cobertura de chapa perfilada de acero
305.6 m² × 14.641 (15.08 con costes indirectos) = 4608.45
Cobertura de chapa perfilada trapezoidal de acero prelacado, espesor 0,6 mm, 30 mm de altura de perfil y 200 mm de intereje, colocada con un solape de la chapa superior de 200 mm y un solape lateral de un trapecio y fijada mecánicamente sobre entramado ligero metálico, en cubierta inclinada, con una pendiente mayor del 5%. Incluso parte proporcional de solapes y accesorios de fijación, seguridad y estanqueidad, limpieza de la superficie soporte, replanteo de las chapas por faldón, corte, preparación y colocación de las chapas, y fijación mecánica de las mismas. Superficie medida en verdadera magnitud.
Residuos:
- colocación: mt13cap010bn; factor de residuo 0.01841

| Medición | Uds. | Largo | Ancho | Parcial |
|---|---|---|---|---|
| Cubierta coworking | 2 | 30.500 | 5.600 | 341.600 |
|  | -6 | 2.000 | 3.000 | -36.000 |
| Total |  |  |  | 305.6 |

**NEN015** m² Lámina impermeable Dupont Dyvek Pro (23/05/2026)
305.6 m² × 9.573 (9.86 con costes indirectos) = 3013.22
Suministro y colocación de lámina flexible para impermeabilización con excelentes propiedades de transpirabilidad Dupont Dyvek Pro, altamente transpirable, impermeable al agua de lluvia, de polipropileno, con armadura, de 0,4 mm de espesor y 124 g/m², de 0,02 m de espesor de aire equivalente frente a la difusión de vapor de agua, según UNE-EN 1931, estanqueidad al agua clase W1 según UNE-EN 1928, permeabilidad al aire 0,02 m³/h·m² a 50 Pa, Euroclase E de reacción al fuego, según UNE-EN 13501-1.
Colocación en obra: con solapes, por el interior de la cubierta inclinada con una pendiente media del faldón de hasta el 30%.
Incluso cola para el sellado de encuentros, grapas y cinta autoadhesiva para sellado de juntas. Esta partida incluye los trabajos de limpieza y preparación de la superficie, corte y preparación, el sellado de encuentros, colocación y fijación de la lámina para el control del vapor, el corte de la cinta de sellado y la colocación de la cinta de sellado. Incluida la parte proporcional del transporte y carga manual de residuos producidos hasta el camión o contenedor, el uso de herramientas específicas y medios auxiliares para la correcta ejecución de los trabajos.

| Medición | Uds. | Largo | Ancho | Parcial |
|---|---|---|---|---|
| Cubierta coworking | 2 | 30.500 | 5.600 | 341.600 |
|  | -6 | 2.000 | 3.000 | -36.000 |
| Total |  |  |  | 305.6 |

**QUN040** m² Panel de cubierta TABIHAUS 8/50/8
305.6 m² × 36.893 (38 con costes indirectos) = 11612.80
Soporte de cubierta inclinada formada por paneles TABIHAUS 8+50+8mm, compuesto por dos placas de cemento de sulfato de magnesio reforzada con fibras vegetales, y 50 de aislamiento de poliestireno extruido XPS. Clasificación de reacción al fuego A1-s1,d0 según UNE-EN 13501-1:2023, con elevada resistencia mecánica, baja absorción de agua (= 2,7%), excelente estabilidad dimensional frente a ciclos de congelación-descongelación y baja conductividad térmica (? = 0,18 W/m·K).
Incluso replanteo, corte de las piezas, colocación, fijaciones y accesorios necesarios para su correcta instalación, según especificaciones del fabricante, y sellado de juntas y uniones. MEdida la verdadera magnitud de la superficie realmente ejecutada según especificaciones de Proyecto.
Residuos:
- colocación: mt13pso010aba; factor de residuo 0.006
- colocación: mt13pst050a; factor de residuo 0.06

| Medición | Uds. | Largo | Ancho | Parcial |
|---|---|---|---|---|
| Cubierta coworking | 2 | 30.500 | 5.600 | 341.600 |
|  | -6 | 2.000 | 3.000 | -36.000 |
| Total |  |  |  | 305.6 |

**ISC010** m Canalón visto rectangular de piezas preformadas de acero galvanizado (23/05/2026)
28 m × 24.34 (25.07 con costes indirectos) = 701.96
Canalón cuadrado de acero galvanizado, de desarrollo 500 mm, para recogida de aguas, formado por piezas preformadas, fijadas con soportes galvanizados colocados cada 50 cm, con una pendiente mínima del 0,5%. Incluso soportes, esquinas, tapas, remates finales, piezas de conexión a bajantes y piezas especiales, fijación del material auxiliar para montaje y sujeción a la obra, conexionado y comprobación de su correcto funcionamiento.

| Medición | Uds. | Largo | Ancho | Parcial |
|---|---|---|---|---|
| Canalón cubierta coworking | 2 | 32.000 |  | 64.000 |
|  | -6 | 2.000 | 3.000 | -36.000 |
| Total |  |  |  | 28 |

**QLC010b** Ud Claraboya parabólica bivalva 200x300 fija (30/06/2026)
3 Ud × 774.32 (797.55 con costes indirectos) = 2392.65
Claraboya fija rectangular parabólica bivalva de metacrilato incoloro, de dimensiones para entrada de luz de 178x278cm, colocado en hueco de forjado de dimensiones 200x300cm sobre zócalo prefabricado de 15cm de altura, realizado en poliéster reforzado con fibra de vidrio y asilamiento térmico interior a base de espuma de poliuretano.
Incluso replanteo, fijación del zócalo al hueco dejado en el forjado, protección e impermeabilización rematando el zócalo, colocación y fijación de la cúpula sobre el zócalo, colocación de los elementos de estanqueidad de la junta zócalo-cúpula, colocación de los elementos de protección y estanqueidad de las fijaciones y colocación de los mecanismos de apertura. Se medirá el número de unidades realmente ejecutadas según especificaciones de Proyecto.

**QLC010** Ud Claraboya parabólica bivalva 200x300 apertura eléctrica
3 Ud × 1306.942 (1346.15 con costes indirectos) = 4038.45
Claraboya rectangular parabólica bivalva de metacrilato incoloro o color blanco, de dimensiones para entrada de luz de 178x278cm y mecanismo de apertura eléctrico, colocado en hueco de forjado de dimensiones 200x300cm sobre zócalo prefabricado de 15cm de altura, realizado en poliéster reforzado con fibra de vidrio y asilamiento térmico interior a base de espuma de poliuretano.
Incluso replanteo, fijación del zócalo al hueco dejado en el forjado, protección e impermeabilización rematando el zócalo, colocación y fijación de la cúpula sobre el zócalo, colocación de los elementos de estanqueidad de la junta zócalo-cúpula, colocación de los elementos de protección y estanqueidad de las fijaciones y colocación de los mecanismos de apertura. Se medirá el número de unidades realmente ejecutadas según especificaciones de Proyecto.

## 6 Albañilería
Importe: 14585.81

**FBY010** m² Trasdosado de yeso laminado PYL 85/600 (70/15) LM60 (23/05/2026)
35.9 m² × 36.932 (38.04 con costes indirectos) = 1365.64
Trasdosado autoportante libre sencillo 85/600 (70+15) LM60 (designación según ATEDY) de altura máxima 2.70 m, compuesto por una placa de yeso laminado estándar (A) de 15 mm de espesor listo para pintar, sobre estructura de perfiles de acero galvanizado de 48 mm de ancho, con canales como elemento horizontal y montantes como elemento vertical en disposición normal (N), con una separación entre montantes de 600 mm y panel de algodón regenerado Geopannel PYL 2.0 de espesor 60 mm y conductividad 0,034 W/mk en su interior.
Incluso replanteo, preparación, corte y colocación de las placas y estructura soporte, banda acústica bajo los perfiles perimetrales, nivelación y aplomado, formación de premarcos, ejecución de ángulos y paso de instalaciones, acabado de juntas, banda acústica bajo los perfiles perimetrales, parte proporcional de mermas, roturas, accesorios de fijación y limpieza.

| Medición | Uds. | Largo | Parcial |
|---|---|---|---|
| Oficina pequeña 1 | 1 | 10.600 | 10.600 |
| Oficina pequeña 2 | 1 | 14.700 | 14.700 |
| Oficina pequeña 3 | 1 | 10.600 | 10.600 |
| Total |  |  | 35.9 |

**FBY150b** m² Entramado de yeso laminado PYL 100/600 (15/70/15) LM60 (23/05/2026)
47.73 m² × 46.699 (48.1 con costes indirectos) = 2295.81
Entramado autoportante sencillo 100600 [15+70+15] LM60 (según ATEDY), compuesto por dos placas de yeso laminado estándar (A) de 15 mm de espesor listo para pintar, atornilladas directamente una a cada lado de una estructura doble de perfiles de acero galvanizado de 70 mm de ancho, con canales como elemento horizontal y montantes como elemento vertical en disposición normal (N), con una separación entre montantes de 600 mm y doble aislamiento a base de panel de algodón regeneradro Geopannel PYL 2.0 de espesor 60 mm y conductividad 0,034 W/mk en su interior. Altura máxima=3,2m. Resistencia al fuego=EI45. Aislamiento acústico al ruido aéreo (db(A))=45,7
Incluso replanteo, preparación, corte y colocación de las placas y estructura soporte, banda acústica bajo los perfiles perimetrales, nivelación y aplomado, formación de premarcos, ejecución de ángulos y paso de instalaciones, acabado de juntas, banda acústica bajo los perfiles perimetrales, parte proporcional de mermas, roturas, accesorios de fijación y limpieza.

| Medición | Uds. | Largo | Alto | Parcial |
|---|---|---|---|---|
| Salas planta primera | 2 | 3.700 | 4.200 | 31.080 |
| Hastial altillo | 1 | 16.650 |  | 16.650 |
| Total |  |  |  | 47.73 |

**HYA010c** m² Ayudas de albañilería para ejecución de instalaciones (29/06/2026)
452 m² × 10.67 (10.99 con costes indirectos) = 4967.48
Repercusión por m² de superficie construida de obra, de ayudas de cualquier trabajo de albañilería, necesarias para la correcta ejecución de las instalaciones. Incluso material auxiliar para la correcta ejecución de los trabajos. Incluye: Trabajos de apertura y tapado de rozas. Apertura de agujeros en paramentos, falsos techos, muros, forjados y losas, para el paso de instalaciones. Colocación de pasamuros. Colocación y recibido de cajas para elementos empotrados. Sellado de agujeros y huecos de paso de instalaciones.

| Código | Ud | Descripción | Rendimiento | Precio | Importe |
|---|---|---|---|---|---|
| mo020 | h |  (mano de obra) | 0.07 | 26.367 | 1.85 |
| mo113 | h | Peón ordinario construcción. (mano de obra) | 0.071 | 24.761 | 1.76 |
| PBPM11.2 | m³ | Mto cal NHL 3.5 1:3 pigmentado (23/05/2026) | 0.019 | 266.37 | 5.06 |
| RPG010e1a | m³ | Pasta de yeso de construcción B1 o YG (29/06/2026) | 0.015 | 103.26 | 1.55 |
| mt08aaa010a | m³ | Agua. (material) | 0.006 | 1.65 | 0.01 |
| mq05per010 | h | Perforadora con corona diamantada y soporte, por vía húmeda. (maquinaria; 29/06/2026) | 0.002 | 13.835 | 0.03 |
| % | % | Costes directos complementarios | 4 % | 10.26 | 0.41 |
|  |  | Total |  |  | 10.67 |

| Medición | Uds. | Parcial |
|---|---|---|
| ayudas instalación de iluminación planta baja | 402 | 402.000 |
| altillo | 50 | 50.000 |
| Total |  | 452 |

**FEF010** m² Muro de carga de fábrica de ladrillo cerámico perforado Gero Eco Liso 275x125x93mm
116.733 m² × 49.544 (51.03 con costes indirectos) = 5956.88
Muro de carga de 12,5 cm de espesor de fábrica de ladrillo cerámico perforado Gero Eco Liso (de arcilla cocida aligerada),categoría I, con resistencia al fuego R-15 y dimensiones 275x125x93mm, aparejados a soga y recibidos con mortero de cemento M-5 (resistencia a compresión 5 N/mm²), con juntas horizontales y verticales de 10 mm de espesor, incluso replanteo, nivelación y aplomado, parte porporcional de enjarjes, mermas y roturas, humedecido de las piezas y limpieza, considerando un 3% de pérdidas y un 20% de mermas de mortero, según DB SE.F del CTE. Superficie medida según documentación gráfica de Proyecto, sin duplicar esquinas ni encuentros, deduciendo los huecos de superficie mayor de 2 m².
Residuos:
- colocación: mt04lpv010b; factor de residuo 0.02646
- colocación: mt09mif010db; factor de residuo 0.0189

| Medición | Uds. | Largo | Alto | Parcial |
|---|---|---|---|---|
| Aseos | 1 | 25.850 | 3.770 | 97.455 |
| Trasdosado salas planta baja | 3 | 2.520 | 2.550 | 19.278 |
| Total |  |  |  | 116.733 |

## 8 Carpintería, cerrajería, vidrios y protecciones solares
Importe: 19804.48

### 8.1 Carpintería exterior de aluminio (14/05/2026)
Importe: 5536.72
Carpintería exterior

**LCM015n** Ud Carpintería aluminio Cortizo COR60 oscilobatiente 1x2.05m
1 Ud × 650.369 (669.88 con costes indirectos) = 669.88
Carpintería exterior de aluminio con rotura de puente térmico serie COR60 de Cortizo o similar, para ventana oscilobatiente, formada por una hoja abatible, de apertura hacia el interior, adaptada a un hueco 1,00 m de ancho y 2,05 m de alto, acabado lacado mate color RAL estandar, compuesta de hoja de 45 mm y marco de 40 mm, junquillos, galce, juntas de estanqueidad de EPDM, manilla y herrajes, según UNE-EN 14351-1; transmitancia térmica del marco: Uh,m = desde 1 W/(m²K); espesor máximo del acristalamiento: 46 mm, con clasificación a la permeabilidad al aire clase 4, clasificación a la estanqueidad al agua clase E1350, y clasificación a la resistencia a la carga del viento clase C5 Incluso patillas de anclaje para la fijación de la carpintería, sellador adhesivo y silicona neutra para sellado perimetral de las juntas exterior e interior, entre la carpintería y la obra.

| Medición | Uds. | Parcial |
|---|---|---|
| CEM01 | 1 | 1.000 |
| Total |  | 1 |

**LCM015d** Ud Carpintería aluminio Cortizo COR60 oscilobatiente 2.63x0.67m
1 Ud × 743.981 (766.3 con costes indirectos) = 766.30
Carpintería exterior de aluminio con rotura de puente térmico serie COR60 de Cortizo o similar, para ventana oscilobatiente, formada por dos hojas abatibles con parteluz intermedio, de apertura hacia el interior, adaptada a un hueco 2,63 m de ancho y 0,67m de alto, acabado lacado mate color RAL estandar, compuesta de hoja de 45 mm y marco de 40 mm, junquillos, galce, juntas de estanqueidad de EPDM, manilla y herrajes, según UNE-EN 14351-1; transmitancia térmica del marco: Uh,m = desde 1 W/(m²K); espesor máximo del acristalamiento: 46 mm, con clasificación a la permeabilidad al aire clase 4, clasificación a la estanqueidad al agua clase E1350, y clasificación a la resistencia a la carga del viento clase C5 Incluso patillas de anclaje para la fijación de la carpintería, sellador adhesivo y silicona neutra para sellado perimetral de las juntas exterior e interior, entre la carpintería y la obra.

| Medición | Uds. | Parcial |
|---|---|---|
| CEM02 | 1 | 1.000 |
| Total |  | 1 |

**LCM015b** Ud Carpintería aluminio Cortizo COR60 oscilobatiente 2.15x1.00m
1 Ud × 791.65 (815.4 con costes indirectos) = 815.40
Carpintería exterior de aluminio con rotura de puente térmico serie COR60 de Cortizo o similar, para ventana oscilobatiente, formada por dos hojas abatibles con parteluz intermedio, de apertura hacia el interior, adaptada a un hueco 2.15 m de ancho y 1.00m de alto, acabado lacado mate color RAL estandar, compuesta de hoja de 45 mm y marco de 40 mm, junquillos, galce, juntas de estanqueidad de EPDM, manilla y herrajes, según UNE-EN 14351-1; transmitancia térmica del marco: Uh,m = desde 1 W/(m²K); espesor máximo del acristalamiento: 46 mm, con clasificación a la permeabilidad al aire clase 4, clasificación a la estanqueidad al agua clase E1350, y clasificación a la resistencia a la carga del viento clase C5 Incluso patillas de anclaje para la fijación de la carpintería, sellador adhesivo y silicona neutra para sellado perimetral de las juntas exterior e interior, entre la carpintería y la obra.

| Medición | Uds. | Parcial |
|---|---|---|
| CEM03 | 1 | 1.000 |
| Total |  | 1 |

**LCM015bb** Ud Carpintería aluminio Cortizo COR60 oscilobatiente 0.40x0.40m
6 Ud × 113.291 (116.69 con costes indirectos) = 700.14
Carpintería exterior fija de aluminio con rotura de puente térmico serie COR60 de Cortizo o similar, adaptada a un hueco 0.40m de ancho y 0.40m de alto, acabado lacado mate color RAL estandar, compuesta con marco de 40 mm, junquillos, galce, juntas de estanqueidad de EPDM, manilla y herrajes, según UNE-EN 14351-1; transmitancia térmica del marco: Uh,m = desde 1 W/(m²K); espesor máximo del acristalamiento: 46 mm, con clasificación a la permeabilidad al aire clase 4, clasificación a la estanqueidad al agua clase E1350, y clasificación a la resistencia a la carga del viento clase C5 Incluso patillas de anclaje para la fijación de la carpintería, sellador adhesivo y silicona neutra para sellado perimetral de las juntas exterior e interior, entre la carpintería y la obra.

**sfsg** Ud Puerta cortafuegos EI2 30-C5 de dos hojas acristaladas 2x2m
1 Ud × 1699.029 (1750 con costes indirectos) = 1750.00
Puerta cortafuegos homologada acristalada de dos hojas abatibles de dimensiones totales del hueco 2000x2000 mm conformada con perfilería de acero galvanizado rellena de lana de roca de alta densidad y vidrio cortafuegos EI30 de 15mm, certificada con clasificación EI2 30-C5 según proyecto. Incluso forrado de mochetas laterales en chapa de acero galvanizada, juntas intumescentes, herrajes homologados y todos los elementos necesarios para garantizar la resistencia al fuego y al humo conforme a la normativa aplicable, manivela en ambas caras, pernos, retenedor y sistema de autocierre en ambas puertas con selector de cierre para asegurar el adecuado cerrado de las puertas en caso de incendio. Unidad completamente instalada y certificada.

| Medición | Uds. | Parcial |
|---|---|---|
| CRF01 | 1 | 1.000 |
| Total |  | 1 |

**LFA010** Ud Puerta cortafuegos EI2 30-C5 de dos hojas 2x2m (29/06/2026)
1 Ud × 810.68 (835 con costes indirectos) = 835.00
Puerta cortafuegos homologada EI2 30-C5, de dos hojas abatibles de dimensiones totales del hueco 2000x2000mm, de 63mm de espesor, acabado lacado en color según DF formada por 2 chapas de acero galvanizado de 0,8 mm de espesor, plegadas, ensambladas y montadas, con cámara intermedia de lana de roca de alta densidad y placas de cartón yeso, sobre cerco de acero galvanizado de 1,5 mm de espesor con junta intumescente y garras de anclaje a obra. Incluso forrado de mochetas laterales en chapa de acero lacada en el mismo color, juntas intumescentes, herrajes homologados y todos los elementos necesarios para garantizar la resistencia al fuego y al humo conforme a la normativa aplicable, manivela en ambas caras, pernos, retenedor y sistema de autocierre en ambas puertas con selector de cierre para asegurar el adecuado cerrado de las puertas en caso de incendio. Unidad completamente instalada y certificada.
Residuos:
- colocación: mt22www050b; factor de residuo 0.06

| Medición | Uds. | Parcial |
|---|---|---|
| CRF02 | 1 | 1.000 |
| Total |  | 1 |

### 8.2 Carpintería interior de madera de pino laricio (14/05/2026)
Importe: 9363.37
Carpintería interior

**LPM021b** Ud CIM01 (08/06/2026)
1 Ud × 1369.291 (1410.37 con costes indirectos) = 1410.37
Carpintería interior compuesta de dos hojas abatibles acristaladas y tarja fija acristalada, de dimensiones totales 1.92x2.60m, de piezas ensambladas de madera maciza de pino laricio, conformada por marco de 130x50mm de sección bruta, hojas de sección 50x50mm con junquillos rectos dobles de 20x20mm, ejecutado según planos de carpintería e indicaciones de la D.F. Acabado con lasur incoloro mate. Acristalamiento con vidrio laminar de 3+3mm con resistencia al impacto 3(b)3 conforme a la UNE-EN 12600. Incluso manivela en ambas caras, pernos y cerradura de acero inoxidable según muestras, así como todas las ayudas de albañilería y elementos auxiliares necesarios para su colocación y correcto funcionamiento. Medida la unidad.

| Medición | Uds. | Parcial |
|---|---|---|
| CIM01 Puerta de acceso | 1 | 1.000 |
| Total |  | 1 |

**LPM021** Ud CIM02 (08/06/2026)
4 Ud × 799.029 (823 con costes indirectos) = 3292.00
Carpintería interior compuesta de hoja abatible ciega y tarja fija acristalada, de dimensiones totales 0.90x2.60m, de piezas ensambladas de madera maciza de pino laricio, conformada por marco de 130x50mm de sección bruta, y acristalamiento superior con junquillos rectos dobles de 20x20mm. Hoja ciega de 50mm de espesor, con alma de MDF de 18mm forrado a dos caras con madera maciza alistonada de pino laricio, ejecutado según planos de carpintería e indicaciones de la D.F. Acabado con lasur incoloro mate. Acristalamiento con vidrio laminar de 3+3mm con resistencia al impacto 3(b)3 conforme a la UNE-EN 12600. Incluso manivela en ambas caras, pernos y condena interior con desbloqueo exterior de acero inoxidable según muestras, así como todas las ayudas de albañilería y elementos auxiliares necesarios para su colocación y correcto funcionamiento. Medida la unidad.

| Medición | Uds. | Parcial |
|---|---|---|
| CIM01 Aseos | 4 | 4.000 |
| Total |  | 4 |

**LPM021c** Ud CIM03 (08/06/2026)
1 Ud × 869.903 (896 con costes indirectos) = 896.00
Carpintería interior compuesta de hoja abatible ciega de apertura exterior y tarja fija acristalada, de dimensiones totales 0.90x2.60m, de piezas ensambladas de madera maciza de pino laricio, conformada por marco de 130x50mm de sección bruta, y acristalamiento superior con junquillos rectos dobles de 20x20mm. Hoja ciega de 50mm de espesor, con alma de MDF de 18mm forrado a dos caras con madera maciza alistonada de pino laricio, ejecutado según planos de carpintería e indicaciones de la D.F. Acabado con lasur incoloro mate. Acristalamiento con vidrio laminar de 3+3mm con resistencia al impacto 3(b)3 conforme a la UNE-EN 12600. Incluso manivela en ambas caras, pernos y condena interior con desbloqueo exterior de acero inoxidable según muestras, así como todas las ayudas de albañilería y elementos auxiliares necesarios para su colocación y correcto funcionamiento. Medida la unidad.

| Medición | Uds. | Ancho | Parcial |
|---|---|---|---|
| CIM03 Aseo accesible | 1 | 1.000 | 1.000 |
| Total |  |  | 1 |

**LPM021d** Ud CIM04 (08/06/2026)
3 Ud × 582.524 (600 con costes indirectos) = 1800.00
Conjunto de carpintería interior compuesta de una hoja abatible, y dos fijos acristalados y tres tarjas superiores acristaladas, de dimensiones totales 2.52x2.55m, de piezas ensambladas de madera maciza de pino laricio, conformada por marcos de 130x50mm de sección bruta, hoja de sección 50x50mm con junquillos rectos dobles de 20x20mm, ejecutado según planos de carpintería e indicaciones de la D.F. Acabado con lasur incoloro mate. Acristalamiento con vidrio laminar de 3+3mm con resistencia al impacto 3(b)3 conforme a la UNE-EN 12600. Incluso manivela en ambas caras, pernos y cerradura de acero inoxidable según muestras, así como todas las ayudas de albañilería y elementos auxiliares necesarios para su colocación y correcto funcionamiento. Medida la unidad.

**LPM021e** Ud CIM05 (08/06/2026)
3 Ud × 635.922 (655 con costes indirectos) = 1965.00
Conjunto de carpintería interior compuesta de una hoja abatible, y tres fijos acristalados, de dimensiones totales 3.46x2.10m, de piezas ensambladas de madera maciza de pino laricio, conformada por marcos de 130x50mm de sección bruta, hoja de sección 50x50mm con junquillos rectos dobles de 20x20mm, ejecutado según planos de carpintería e indicaciones de la D.F. Acabado con lasur incoloro mate. Acristalamiento con vidrio laminar de 3+3mm con resistencia al impacto 3(b)3 conforme a la UNE-EN 12600. Incluso manivela en ambas caras, pernos y cerradura de acero inoxidable según muestras, así como todas las ayudas de albañilería y elementos auxiliares necesarios para su colocación y correcto funcionamiento. Medida la unidad.

| Medición | Uds. | Parcial |
|---|---|---|
| CIM05 Mampara oficinas planta primera | 3 | 3.000 |
| Total |  | 3 |

### 8.3 Vidrios (11/05/2026)
Importe: 3368.39
Acristalamientos

**LVC017b** m² Extraclear 6/8/4+4 Extraclear
1.8 m² × 109.311 (112.59 con costes indirectos) = 202.66
Doble acristalamiento de seguridad de carpintería de madera, 6/8/4+4, conjunto formado por vidrio exterior monolítico Guardian ExtraClear de 6 mm, cámara de aire deshidratada con perfil separador de aluminio y doble sellado perimetral de 16 mm, rellena de aire y vidrio interior laminado compuesto por dos vidrios Guardian ExtraClear de 4 mm unidos mediante una lámina de butiral de polivinilo incolor, con factor solar g=0,70-0,75 y transmitancia térmica U=3,0 W/m2k, fijado sobre carpintería con acuñado mediante calzos de apoyo perimetrales y laterales, sellado en frío con silicona sintética incolora, compatible con el material soporte.
Incluso la colocación, calzado, montaje y ajuste en la carpintería, el sellado final de estanqueidad, la señalización de las hojas, la parte proporcional del transporte y carga manual de residuos producidos hasta el camión o contenedor y el uso de herramientas específicas y medios auxiliares para la correcta ejecución de los trabajos.

| Medición | Uds. | Ancho | Alto | Parcial |
|---|---|---|---|---|
| CEM01 | 1 | 0.900 | 2.000 | 1.800 |
| Total |  |  |  | 1.8 |

**LVE010** m² Extraclear 6/8/6 Extraclear
3.48 m² × 77.99 (80.33 con costes indirectos) = 279.55
Doble acristalamiento de carpintería de madera, 6/8/6, conjunto formado por vidrio exterior Guardian ExtraClear de 6 mm, cámara de aire deshidratada con perfil separador de aluminio y doble sellado perimetral de 16 mm, rellena de aire y vidrio interior Guardian ExtraClear de 6 mm, con factor solar g=0,70-0,75 y transmitancia térmica U=3,0 W/m2k, fijado sobre carpintería con acuñado mediante calzos de apoyo perimetrales y laterales, sellado en frío con silicona sintética incolora, compatible con el material soporte.
Incluso la colocación, calzado, montaje y ajuste en la carpintería, el sellado final de estanqueidad, la señalización de las hojas, la parte proporcional del transporte y carga manual de residuos producidos hasta el camión o contenedor y el uso de herramientas específicas y medios auxiliares para la correcta ejecución de los trabajos.

| Medición | Uds. | Largo | Alto | Parcial |
|---|---|---|---|---|
| CEM02a | 1 | 1.230 | 0.570 | 0.701 |
| CEM02b | 1 | 1.070 | 0.570 | 0.610 |
| CEM03a | 1 | 1.480 | 0.900 | 1.332 |
| CEM03b | 1 | 0.330 | 0.900 | 0.297 |
| CEM04 | 6 | 0.300 | 0.300 | 0.540 |
| Total |  |  |  | 3.48 |

**LVE010C** m² Vidrio laminar de seguridad 3+3
48.491 m² × 57.786 (59.52 con costes indirectos) = 2886.18
Vidrio laminar de seguridad, compuesto por dos lunas de 3 mm de espesor unidas mediante una lámina incolora de butiral de polivinilo, de 0,38 mm de espesor, clasificación de prestaciones 2B2, según UNE-EN 12600, fijado sobre carpintería con acuñado mediante calzos de apoyo perimetrales y laterales, sellado en frío con silicona sintética incolora (no acrílica), compatible con el material soporte.

| Medición | Uds. | Largo | Alto | Parcial |
|---|---|---|---|---|
| CIM01 | 1 | 1.900 | 2.550 | 4.845 |
| CIM04 | 3 | 2.520 | 2.550 | 19.278 |
| CIM05 | 1 | 10.580 | 2.100 | 22.218 |
| Aseos | 5 | 0.430 |  | 2.150 |
| Total |  |  |  | 48.491 |

### 8.4 Cerrajería (11/05/2026)
Importe: 1536

**FDD030b** Ud CEJ01 Entrada (01/07/2026)
1 Ud × 1491.26 (1536 con costes indirectos) = 1536.00
Suministro y colocación de cancela de dos puertas de hojas abatibles, adaptada para un hueco de 3,65 de ancho y 3,00 de alto, formada por bastidor de acero galvanizado en caliente pintado, compuesto por pletinas calibradas 80.8mm y celosía interior de doble varilla calibrada de 10mm de acero grifadas dispuestas cada 150mm, con fijación por soldadura a tope entre sí y tirante diagonal con varilla calibrada 10mm. Incluido colocación de cerradura, cilindro de seguridad y ruedas inferiores para apertura.
Incluye preparación, replanteo, nivelado, aplomado y fijación de todos los elementos metálicos, así como la aplicación de una mano de imprimación sintética antioxidante de secado rápido y dos manos de esmalte sintético mate de secado rápido, a base de resinas alquídicas, en color a definir por la Dirección Facultativa. Se seguirá en todo momento el diseño reflejado en la documentación gráfica del proyecto. Comprende asimismo todos los medios auxiliares, herramientas y trabajos necesarios para la correcta ejecución de la unidad, conforme a los criterios e indicaciones de la Dirección Facultativa del proyecto.

| Código | Ud | Descripción | Rendimiento | Precio | Importe |
|---|---|---|---|---|---|
| mo011 | h | Oficial 1ª montador. (mano de obra) | 12.491 | 27.599 | 344.74 |
| mo080 | h | Ayudante montador. (mano de obra) | 12.492 | 25.96 | 324.29 |
| PEAP.2i | m | Pletinas calibradas 80.8mm, macizo, de acero conformado en frío de 20x10mm. | 130 | 5.57 | 724.10 |
| PBPM11.2 | m³ | Mto cal NHL 3.5 1:3 pigmentado | 0.03 | 266.37 | 7.99 |
| mt27eer030a | l | Esmalte sintético de secado rápido, para interior, a base de resinas alquídicas, pigmentos orgánicos, pigmentos inorgánicos, pigmentos antioxidantes y disolvente formulado a base de una mezcla de hidrocarburos, para aplicar con brocha, rodillo o pistola sobre superficies metálicas. (material; 01/07/2026) | 8 | 7.613 | 60.90 |
| % | % | Costes directos complementarios | 2 % | 1462.02 | 29.24 |
|  |  | Total |  |  | 1491.26 |

## 9 Instalaciones
Importe: 86974.1

### 9.1 instalación de saneamiento (18/05/2026)
Importe: 2864.81

**ISD020** Ud Red interior de evacuación para aseo (23/05/2026)
5 Ud × 250.68 (258.2 con costes indirectos) = 1291.00
Red interior de evacuación, para aseo con dotación para inodoro y lavabo realizada con tubo de PVC, serie B para la red de desagües que conectan la evacuación de los aparatos con el colector, con los diámetros necesarios para cada punto de servicio, adhesivo y material auxiliar para montaje, accesorios y piezas especiales. Incluso replanteo, presentación en seco de los tubos, fijación del material auxiliar para montaje y sujeción a la obra, ayudas de albañilería, conexionado y comprobación de su correcto funcionamiento. Se medirá el número de unidades realmente ejecutadas según especificaciones de Proyecto.

| Medición | Uds. | Parcial |
|---|---|---|
| Aseos | 5 | 5.000 |
| Total |  | 5 |

**ISS010d** m Colector 90 mm de diámetro (23/05/2026)
17.1 m × 12.379 (12.75 con costes indirectos) = 218.03
Canalización realizada con tubo de PVC liso de 90 mm de diámetro nominal exterior, clase SN4, rigidez nominal mayor o igual a 4KN/m2, con unión por copa con junta elástica, colocado en fondo de zanja, debidamente compactada y nivelada. Incluso el posterior llenado y compactado de la zanja. Medida en proyección horizontal, la longitud realmente ejecutada y probada.

| Medición | Uds. | Largo | Parcial |
|---|---|---|---|
| colector pluviales A | 1 | 3.800 | 3.800 |
| colector pluviales B | 1 | 3.900 | 3.900 |
| colector pluviales C | 1 | 9.400 | 9.400 |
| Total |  |  | 17.1 |

**ISS010c** m Colector 160 mm de diámetro (23/05/2026)
22 m × 16.262 (16.75 con costes indirectos) = 368.50
Canalización realizada con tubo de PVC liso de 160 mm de diámetro nominal exterior, clase SN4, rigidez nominal mayor o igual a 4KN/m2, con unión por copa con junta elástica, colocado en fondo de zanja, debidamente compactada y nivelada. Incluso el posterior llenado y compactado de la zanja. Medida en proyección horizontal, la longitud realmente ejecutada y probada.

| Medición | Uds. | Largo | Parcial |
|---|---|---|---|
| colector enterrado principal | 1 | 22.000 | 22.000 |
| Total |  |  | 22 |

**ISB010** m Bajante interior de acero galvanizado (23/05/2026)
20 m × 33.534 (34.54 con costes indirectos) = 690.80
Bajante interior de la red de evacuación de aguas pluviales, formada por tubo de acero galvanizado, serie B, de 80 mm de diámetro. Incluso ayudas de albañiería.
Esta partida incluye replanteo del recorrido de la bajante y de la situación de los elementos de sujeción, presentación en seco de los tubos, fijación del material auxiliar para montaje y sujeción a la obra, y montaje, conexionado y comprobación de su correcto funcionamiento.Se medirá la longitud realmente ejecutada según especificaciones de Proyecto.

| Medición | Uds. | Largo | Parcial |
|---|---|---|---|
| bajantes | 4 | 5.000 | 20.000 |
| Total |  |  | 20 |

**ISS010b** m Colector 125 mm de diámetro (23/05/2026)
20.1 m × 14.32 (14.75 con costes indirectos) = 296.48
Canalización realizada con tubo de PVC liso de 125 mm de diámetro nominal exterior, clase SN4, rigidez nominal mayor o igual a 4KN/m2, con unión por copa con junta elástica, colocado en fondo de zanja, debidamente compactada y nivelada. Incluso el posterior llenado y compactado de la zanja. Medida en proyección horizontal, la longitud realmente ejecutada y probada.

| Medición | Uds. | Largo | Parcial |
|---|---|---|---|
| colector enterrado principal | 1 | 20.100 | 20.100 |
| Total |  |  | 20.1 |

### 9.2 Instalación eléctrica (16/05/2026)
Importe: 23580
Instalación eléctrica y de iluminación según proyecto adjunto, incluyendo todas las partidas en él descritas. Totalmente probada y en funcionamiento. Véase anexo de la instalación eléctrica.

### 9.3 Instalación fontanería (18/05/2026)
Importe: 1579.99

**IFI010** Ud Instalación interior para aseo (23/05/2026)
5 Ud × 259.573 (267.36 con costes indirectos) = 1336.80
Instalación interior de fontanería para aseo con dotación para inodoro y lavabo, realizada con tubo de polietileno reticulado (PE-X), para la red de agua fría que conecta la derivación particular o una de sus ramificaciones con cada uno de los aparatos sanitarios, con los diámetros necesarios para cada punto de servicio. Incluso llaves de paso de cuarto húmedo para el corte del suministro de agua, de polietileno reticulado (PE-X), material auxiliar y accesorios de derivaciones.
Incluso replanteo, colocación y fijación de tuberías y llaves y ayudas de albañilería. Se medirá el número de unidades realmente ejecutadas según especificaciones de Proyecto.

| Medición | Uds. | Parcial |
|---|---|---|
| aseo planta baja | 5 | 5.000 |
| Total |  | 5 |

**IFI006** m Tubo de polietileno de alta densidad PE100 32mm en zanja (23/05/2026)
26.52 m × 8.903 (9.17 con costes indirectos) = 243.19
Suministro e instalación de tubo de polietileno de alta densidad PE100 negro con banda azul de 32 mm de diámetro exterior, 16atm de presión de trabajo y 2mm de espesor, colocada en fondo de zanja debidamente compactada y nivelada. Incluso tendido y conexionado, montaje material auxiliar, accesorios y piezas especiales, y posterior llenado y compactado de la zanja. Medida en proyección horizontal, la longitud realmente ejecutada y probada.

| Medición | Uds. | Largo | Parcial |
|---|---|---|---|
| Cocina y riego | 1 | 26.520 | 26.520 |
| Total |  |  | 26.52 |

### 9.4 Instalación de climatización y ventilación (18/05/2026)
Importe: 53038.12
Instalación de climatización y ventlación según proyecto de instalaciones, incluyendo todas las partidas en él descritas completamente ejecutada y comprobada. Ver anexo de cálculo de instalación de climatización y ventilación.

### 9.5 Sanitarios y griferías (15/07/2014)
Importe: 5911.18

**E1417** Ud Barra de apoyo abatible de 80cm Medinox BG0800CS (23/05/2026)
1 Ud × 135.214 (139.27 con costes indirectos) = 139.27
Ud. Barra de apoyo abatible de inodoro para montaje a pared modelo Medinox BG0800CS de Mediclinics o equivalente en acero inoxidable AISI 304, acabado satinado, rectificado con efecto antideslizante, longitud 800mm, espesor de material 1,2mm, diámetro del tubo 32 mm, en forma de abrazadera, protección frente a plegado hacia abajo indeaseado, amortiguador de tope de goma, probado y certificado, placa de montaje de 4 mm de espesor con tres agujeros de fijación, incluye tornillos de acero inoxidable y tacos. Incluso montaje. Medido por ud ejecutada.

**E1419** Ud Barra de apoyo recta Medinox BR0750CS (23/05/2026)
1 Ud × 61.262 (63.1 con costes indirectos) = 63.10
Ud. Barra de apoyo recto para colocación horizontal o vertical de 70cm de longitud modelo Medinox BR0750CS de Mediclinics o equivalente en acero inoxidable AISI 304, acabado satinado, rectificado con efecto antideslizante, espesor de material 1,2mm, diámetro del tubo 32 mm, en forma de abrazadera, probado y certificado, placas de montaje de 4 mm de espesor con tres agujeros de fijación, incluye tornillos de acero inoxidable y tacos. Incluso montaje. Medido por ud ejecutada.

**SAI030** Ud Inodoro adosado a pared de tanque bajo compact modelo ONA de ROCA (23/05/2026)
4 Ud × 644.942 (664.29 con costes indirectos) = 2657.16
Inodoro completo de tanque bajo compact modelo ONA de ROCA (A342688000 / A341680000 / A801E22001), de porcelana vitrificada, de calidad alta color blanco, incluso tanque con tapa, rimless y mecanismo de doble pulsador 3/6 litros, asiento amortiguado y tapa del mismo modelo y color, con parte proporcional de tubería de diámetro 15 mm (1/2"") de polipropileno para alimentación de y tubería de diámetro 110 mm, según NTE/IFF-30 y ISS-34. Totalmente instalado y en funcionamiento.
Incluso replanteo, colocación y fijación del aparato, montaje del desagüe, conexión a la red de evacuación, conexión a la red de agua fría, comprobación de su correcto funcionamiento, sellado de juntas.
Se medirá el número de unidades realmente colocadas según especificaciones de Proyecto.

| Medición | Uds. | Parcial |
|---|---|---|
| Aseos | 4 | 4.000 |
| Total |  | 4 |

**SPI005** Ud Inodoro movilidad reducida con tanque bajo Roca Access (23/05/2026)
1 Ud × 610.583 (628.9 con costes indirectos) = 628.90
Taza de inodoro de tanque bajo Access con ref.A342236000 / A341231000 / A801232004, con salida para conexión horizontal, asiento elevado y fijación vista, de porcelana sanitaria, acabado termoesmaltado, color blanco, de 360x670x460 mm, con borde de descarga, con cisterna de inodoro, de doble descarga, con conexión de suministro inferior, de porcelana sanitaria, acabado termoesmaltado, color blanco y con asiento y tapa de inodoro con caída amortiguada, de Duroplast, color blanco. Incluso silicona para sellado de juntas.
Incluso replanteo, colocación y fijación del aparato, montaje del desagüe, conexión a la red de evacuación, montaje de la grifería, conexión a la red de agua fría, comprobación de su correcto funcionamiento y sellado de juntas.
Se medirá el número de unidades realmente colocadas según especificaciones de Proyecto.

**09.02b** Ud Grifería empotrada lavabo IMEX MONZA GLM039 (23/05/2026)
5 Ud × 71.806 (73.96 con costes indirectos) = 369.80
Suministro y montaje de griferia monomando empotrado cromado para lavabo modelo ONA de RAOCA. Incluso cuerpo empotrado, amortiguadores acústicos y junta antihumedad. Completamente instalada y en perfecto funcionamiento.

**SAL035b** Ud Lavabo Access mural Roca Access (23/05/2026)
1 Ud × 323.252 (332.95 con costes indirectos) = 332.95
Lavabo Access de porcelana sanitaria, mural, gama básica, color blanco brillo, de 850x550 mm, y desagüe, acabado cromado. Incluso juego de fijación y silicona para sellado de juntas. REF A2W8004000
Incluso replanteo, colocación y fijación del aparato. desagüe click-clak y su montaje (REF A5054015P3), sifón botella Minimal (REF A506403810), conexión a la red de evacuación, comprobación de su correcto funcionamiento y sellado de juntas. El precio no incluye la grifería.
Se medirá el número de unidades realmente colocadas según especificaciones de Proyecto.

**SAL035** Ud Lavabo mural Fineceramic ONA de Roca (23/05/2026)
4 Ud × 417.476 (430 con costes indirectos) = 1720.00
Lavabo de porcelana sanitaria, mural, gama básica, color blanco brillo, de 550x460 mm, y desagüe, acabado cromado. Incluso juego de fijación y silicona para sellado de juntas. REF A327686620
Incluso replanteo, colocación y fijación del aparato. desagüe click-clak y su montaje (REF A5054015P3), sifón botella Minimal (REF A506403810), conexión a la red de evacuación, comprobación de su correcto funcionamiento y sellado de juntas. El precio no incluye la grifería.
Se medirá el número de unidades realmente colocadas según especificaciones de Proyecto.

| Medición | Uds. | Parcial |
|---|---|---|
| Aseos | 4 | 4.000 |
| Total |  | 4 |

## 10 Revestimientos y tratamientos
Importe: 44147.69

### 10.1 Paredes (03/05/2026)
Importe: 9213.2
Exteriores

**RAG110b** m² Alicatado azulejo con mortero de cemento (23/05/2026)
72.36 m² × 36.466 (37.56 con costes indirectos) = 2717.84
Revestimiento interior con junta mínima (1.5-3mm) realizado con con piezas de azulejo blanco de 100x100 mm colocado con mortero de cemento y rejuntado con lechada de cemento (L). Incluso la preparación de la superficie soporte, el replanteo de los niveles, d3 la disposición de piezas y de las juntas, el corte y cajeado de las piezas, ejecución de juntas a inglete, la preparación y aplicación del material de colocación, la formación de juntas de movimiento, la colocación de las piezas, el rejuntado y acabado y limpieza final.

| Medición | Uds. | Largo | Alto | Parcial |
|---|---|---|---|---|
| CL | 1 | 8.100 | 2.000 | 16.200 |
| A1 | 1 | 6.470 | 2.000 | 12.940 |
| A2 | 1 | 6.470 | 2.000 | 12.940 |
| A3 | 1 | 6.780 | 2.000 | 13.560 |
| AM | 1 | 8.360 | 2.000 | 16.720 |
| Total |  |  |  | 72.36 |

**RIS040** m² Pintura al silicato sobre paramentos verticales interiores (23/05/2026)
749.176 m² × 8.417 (8.67 con costes indirectos) = 6495.36
Aplicación manual de dos manos de pintura al silicato potásico KEIM Innostar, color blanco, acabado mate, textura lisa, (rendimiento: 0,09 l/m² cada mano); previa aplicación de una mano de imprimación acrílica, reguladora de la absorción, sobre paramento interior de yeso proyectado o placas de yeso laminado, vertical, de hasta 3 m de altura. Incluso la protección de los elementos del entorno que puedan verse afectados durante los trabajos y la resolución de puntos singulares, los trabajos de preparación y limpieza previa del soporte, preparación de la mezcla, aplicación de una mano de fondo, aplicación de dos manos de acabado, el uso de herramientas específicas y medios auxiliares para la correcta ejecución de los trabajos y la parte proporcional del transporte y carga manual de residuos producidos hasta el camión o contenedor.

| Medición | Uds. | Largo | Ancho | Alto | Parcial |
|---|---|---|---|---|---|
| Pasillo | 1 | 34.270 |  | 3.770 | 129.198 |
| Salas reuniones | 3 | 11.300 |  | 2.550 | 86.445 |
| Vestíbulo independencia | 1 | 7.620 | 6.400 |  | 48.768 |
| Espacio coworking paramentos verticales | 1 | 67.200 |  | 4.820 | 323.904 |
| O1 paramentos verticales | 1 | 10.940 |  | 2.620 | 28.663 |
| O2 paramentos verticales | 1 | 10.520 |  | 3.160 | 33.243 |
| O3 paramentos verticales | 1 | 11.250 |  | 2.620 | 29.475 |
| Hastial altillo | 2 | 16.650 |  |  | 33.300 |
| CL | 1 | 8.100 |  | 1.000 | 8.100 |
| A1 | 1 | 6.470 |  | 1.000 | 6.470 |
| A2 | 1 | 6.470 |  | 1.000 | 6.470 |
| A3 | 1 | 6.780 |  | 1.000 | 6.780 |
| AM | 1 | 8.360 |  | 1.000 | 8.360 |
| Total |  |  |  |  | 749.176 |

### 10.2 Techos (03/05/2026)
Importe: 12095.53

**EMK012** m² Decapado de pintura o barniz existente en superficie de elemento estructural de madera (23/05/2026)
88 m² × 4.417 (4.55 con costes indirectos) = 400.40
Decapado de pinturas o barnices existentes en superficie de madera, mediante la aplicación con brocha de 0,29 l/m² de producto decapante en varias capas, y posterior lijado de la superficie con medios mecánicos. Incluso limpieza con agua hasta eliminar los restos del decapante, acopio, retirada y carga manual de restos sobre camión o contenedor. Esta partida incluye los trabajos correspondientes al cepillado manual, la aplicación del producto decapante y el lijado de la superficie de madera, limpieza de los restos de decapante con agua, retirada y acopio de los restos generados,la parte proporcional del transporte y carga manual de residuos producidos hasta el camión o contenedor y el uso de herramientas específicas y medios auxiliares para la correcta ejecución de los trabajos.

| Medición | Uds. | Largo | Parcial |
|---|---|---|---|
| Vigas | 1 | 88.000 | 88.000 |
| Total |  |  | 88 |

**RTC016bb** m² Falso techo continuo de placas de yeso laminado hidrófugo (23/05/2026)
18.72 m² × 40.165 (41.37 con costes indirectos) = 774.45
Falso techo continuo suspendido formado con placa de yeso laminado con alma de yeso hidrofugado de 12,5mm, para zonas húmedas, de borde afinado, sobre estructura longitudinal de maestra de 60x27mm y perfil perimetral de 30x30mm, anclaje con varilla de cuelgue, incluso parte proporcional de piezas de cuelgue, replanteo, señalización de los puntos de anclaje al forjado o elemento soporte, nivelación y fijación de los perfiles perimetrales y tratamiento de juntas, listo para pintar.
Se medirá la superficie realmente ejecutada según especificaciones de Proyecto, siguiendo los criterios de medición expuestos en la norma UNE 92305.

| Medición | Uds. | Largo | Parcial |
|---|---|---|---|
| CL | 1 | 4.290 | 4.290 |
| A1 | 1 | 3.080 | 3.080 |
| A2 | 1 | 3.110 | 3.110 |
| A3 | 1 | 3.280 | 3.280 |
| AM | 1 | 4.960 | 4.960 |
| Total |  |  | 18.72 |

**RTC016b** m² Falso techo continuo de placas de yeso laminado (23/05/2026)
39.05 m² × 35.66 (36.73 con costes indirectos) = 1434.31
Falso techo continuo suspendido formado con placa de yeso laminado de 12,5mm, de borde afinado, sobre estructura longitudinal de maestra de 60x27mm y perfil perimetral de 30x30mm, anclaje con varilla de cuelgue, incluso parte proporcional de piezas de cuelgue, replanteo, señalización de los puntos de anclaje al forjado o elemento soporte, nivelación y fijación de los perfiles perimetrales y tratamiento de juntas, listo para pintar.
Se medirá la superficie realmente ejecutada según especificaciones de Proyecto, siguiendo los criterios de medición expuestos en la norma UNE 92305.

| Medición | Uds. | Largo | Parcial |
|---|---|---|---|
| Salas planta primera | 1 | 39.050 | 39.050 |
| Total |  |  | 39.05 |

**RTC021** Ud Trampilla para falso techo continuo de placas de yeso laminado (23/05/2026)
2 Ud × 31.408 (32.35 con costes indirectos) = 64.70
Trampilla de registro gama Básica de 400x400 mm, formada por marco de aluminio y puerta de placa de yeso laminado (1 impregnada (H1), de 12,5 mm de espesor), para falso techo continuo de placas de yeso laminado. Incluso accesorios de montaje.
Incluso marcado y corte de la placa de yeso laminado, colocación de la trampilla y resolución de encuentros y puntos singulares.
Se medirá el número de unidades realmente colocadas según especificaciones de Proyecto.

**IOR072** m² Protección pasiva contra incendios EI60 de elemento estructural de madera, con pintura intumescente B-15 De Cedria (4L/m2) (25/06/2026)
88 m² × 22.835 (23.52 con costes indirectos) = 2069.76
Protección pasiva contra incendios de elemento estructural de cubierta de madera, mediante la aplicación de dos manos de pintura intumescente para interior, a base de copolímeros acrílicos y vinílicos, color según DF, acabado mate, (rendimiento: 3,81 kg/m²), con una resistencia al fuego de 60 minutos, según UNE-EN 1363-1.
Incluso preparación y limpieza de la superficie soporte, aplicación de la imprimación, aplicación de las manos de acabado.
Se medirá la superficie realmente ejecutada según especificaciones de Proyecto, se considera la resultante del desarrollo de las secciones que componen la estructura.
Residuos:
- colocación: mt27pwp010g; factor de residuo 0.0275
- colocación: mt27pwp005a; factor de residuo 0.03

| Medición | Uds. | Largo | Parcial |
|---|---|---|---|
| Cerchas coworking | 1 | 88.000 | 88.000 |
| Total |  |  | 88 |

**IOR064** m² Protección pasiva contra incendios EI60 de forjado de madera
432.929 m² × 15.34 (15.8 con costes indirectos) = 6840.28
Protección contra el fuego de forjados y estructuras de madera mediante la proyección neumática de mortero de espesor necesario hasta alcanzar EI60 compuesto por áridos ligeros expandidos de perlita y vermiculita, ligantes hidráulicos, controladores de fraguado y rodantes de proyección, de color blanco, 600Kg/m3 de densidad, coeficiente de conductividad térmica 0.125 kcal/hmºC y reacción al fuego clase A1, aplicado según DB SI-6 del CTE.
Incluso limpieza y preparación de la superficie, potección de los elementos del entorno que puedan verse afectados durante los trabajos de proyección y proyección mecánica del mortero.
Residuos:
- colocación: mt09mip010a; factor de residuo 0.0063

| Medición | Uds. | Largo | Ancho | Parcial |
|---|---|---|---|---|
| Techo pasillo | 1 | 17.330 | 5.270 | 91.329 |
| Cubierta coworking | 2 | 30.500 | 5.600 | 341.600 |
| Total |  |  |  | 432.929 |

**RIS030** m² Pintura al silicato sobre paramento interior horizontal de yeso proyectado o placas de yeso laminado. (23/05/2026)
53.184 m² × 9.34 (9.62 con costes indirectos) = 511.63
Aplicación manual de dos manos de pintura al silicato potásico KEIM Innostar, sobre paramentos horizontales interiores, color a decidir por la Dirección facultativa de la obra, acabado mate, textura lisa, (rendimiento: 0,09 l/m² cada mano); previa aplicación de una mano de imprimación acrílica KEIM soliprim, reguladora de la absorción, sobre paramento interior de yeso proyectado o placas de yeso laminado, horizontal, de hasta 3 m de altura.
Incluso la protección de los elementos del entorno que puedan verse afectados durante los trabajos y la resolución de puntos singulares, los trabajos de preparación y limpieza previa del soporte, preparación de la mezcla, aplicación de una mano de fondo, aplicación de dos manos de acabado, el uso de herramientas específicas y medios auxiliares para la correcta ejecución de los trabajos y la parte proporcional del transporte y carga manual de residuos producidos hasta el camión o contenedor.

| Medición | Uds. | Largo | Ancho | Parcial |
|---|---|---|---|---|
| CL | 1 | 4.290 |  | 4.290 |
| A1 | 1 | 3.080 |  | 3.080 |
| A2 | 1 | 3.110 |  | 3.110 |
| A3 | 1 | 3.280 |  | 3.280 |
| AM | 1 | 4.960 |  | 4.960 |
| O1 y O3 falso techo | 2 | 3.170 | 3.540 | 22.444 |
| O2 falso techo | 1 | 12.020 |  | 12.020 |
| Total |  |  |  | 53.184 |

### 10.3 Suelos (03/05/2026)
Importe: 22838.96

**NBM020** m² Lámina de impacto GEOPANNEL INPAT (23/05/2026)
49.3 m² × 10.74 (11.06 con costes indirectos) = 545.26
Suministro y colocación de lámina de impacto GEOPANNEL INPAT de 10 mm de espesor con un 80% de fibras textiles recicladas de densidad 60 kg/m3, conductividad térmica 0,031 W/mk y Euroclase de reacción a fuego F, dispuestas a testa y desolidarización perimetral realizada con el mismo material aislante, preparado para recibir directamente el suelo de madera o laminado. Incluso cinta autoadhesiva, para sellado de juntas. Esta partida incluye la limpieza y preparación de la superficie soporte, la colocación del aislamiento sobre la superficie soporte, el corte del aislamiento, el sellado de juntas y uniones. Incluida la parte proporcional del transporte y carga manual de residuos producidos hasta el camión o contenedor, el uso de herramientas específicas y medios auxiliares para la correcta ejecución de los trabajos.

| Código | Ud | Descripción | Rendimiento | Precio | Importe |
|---|---|---|---|---|---|
| mo054 | h | Oficial 1ª montador de aislamientos. (mano de obra) | 0.079 | 27.104 | 2.14 |
| mo101 | h | Ayudante montador de aislamientos. (mano de obra) | 0.08 | 25.047 | 2.00 |
| mt16ptd040I | m² | Lámina de impacto GEOPANNEL INPAT de 10 mm de espesor con un 80% de fibras textiles recicladas de densidad 60 kg/m3, conductividad térmica 0,031 W/mk y Euroclase de reacción a fuego F (material) | 1.22 | 4.939 | 6.03 |
| mt16ptd042d | m | Cinta autoadhesiva, de 70 mm de anchura y 3 mm de espesor, resistencia térmica 0,075 m²K/W, conductividad térmica 0,04 W/(mK) y rigidez dinámica inferior a 100 MN/m³, Euroclase F de reacción al fuego según UNE-EN 13501-1. (material) | 0.4 | 0.891 | 0.36 |
| % | % | Costes directos complementarios | 2 % | 10.53 | 0.21 |
|  |  | Total |  |  | 10.74 |

| Medición | Uds. | Largo | Parcial |
|---|---|---|---|
| Forjado planta primera | 1 | 49.300 | 49.300 |
| Total |  |  | 49.3 |

**RSI007** m² Pavimento industrial de hormigón tratado superficialmente con recubrimiento cementoso. (08/06/2026)
394.55 m² × 53.291 (54.89 con costes indirectos) = 21656.85
Pavimento industrial constituido por solera de hormigón con adición de fibras de 8 cm de espesor, realizada con hormigón HM-20/B/20/X0 fabricado en central y vertido desde camión con un contenido de fibras sin función estructural, fibras de vidrio resistentes a los álcalis (AR) de 2 kg/m³, extendido y vibrado manual mediante regla vibrante; y aplicación sobre el hormigón fresco de capa de rodadura de mortero endurecedor CT - C60 - F10 - A6, según UNE-EN 13813, color gris (5 kg/m²), con acabado superficial mediante fratasado y pulido mecánicos.
Incluso preparación de la superficie de apoyo del hormigón, replanteo de las juntas de construcción y de dilatación, tendido de niveles mediante toques, maestras de hormigón o reglas, riego de la superficie base, mezclado en camión hormigonera, vertido, extendido y vibrado del hormigón, resolución de encuentros y puntos singulares, espolvoreo manual sobre el hormigón fresco, fratasado mecánico de la superficie, pulido mecánico, curado del hormigón y limpieza final del pavimento.
Residuos:
- colocación: mt10hmf010tLb; factor de residuo 0.00135719
- colocación: mt09bnc010a; factor de residuo 0.0063

| Medición | Uds. | Largo | Parcial |
|---|---|---|---|
| Pasillo | 1 | 46.320 | 46.320 |
| CL | 1 | 4.290 | 4.290 |
| A1 | 1 | 3.080 | 3.080 |
| A2 | 1 | 3.110 | 3.110 |
| A3 | 1 | 3.280 | 3.280 |
| AM | 1 | 4.960 | 4.960 |
| Suelo altillo | 1 | 49.300 | 49.300 |
| Suelo coworking y salas de reuniones | 1 | 304.360 | 304.360 |
| jardineras | 1 | -24.150 | -24.150 |
| Total |  |  | 394.55 |

**RSG160** m² Pavimento de gres 13x27cm Calaf Montserrat rojo.
20.63 m² × 29.971 (30.87 con costes indirectos) = 636.85
Suministro y colocación de pavimento de rasillas finas 27,5x13x1,3cm de serie Montserrat rojo liso de Cerámicas Calaf de cerámica extruida de 1ª calidad sin esmaltar (UGL) grupo AII, recibidas con mortero de cemento M-5 con juntas de 10-15mm rellenas a ras rejuntadas con mortero de juntas cementoso mejorado hidrorrepelente, antimoho y antiverdín tipo CG 2 W A, color blanco. Incluso mezclado de piezas de diferentes cajas, relleno de juntas hasta quedar enrasadas al pavimento, limpieza,comprobación de la superficie soporte, replanteos, cortes, crucetas de PVC, formación de juntas perimetrales continuas, de anchura no menor de 10 mm, en los límites con paredes, pilares exentos y elevaciones de nivel y, en su caso, juntas de partición y juntas estructurales existentes en el soporte, eliminación del material sobrante del rejuntado, limpieza del pavimento con detergente con ácido tamponado tipo Deterdek de Fila Solutions y aplicación de una mano de Fob Xtreme de Fila Solutions. Todo ejecutado según las indicaciones de la dirección facultativa y del fabricante. Medido el m2 realmente ejecutado.
Residuos:
- colocación: mt09mcp100d; factor de residuo 0.07
- colocación: mt18bdr100eb; factor de residuo 0.0345554
- colocación: mt09mcp020bB; factor de residuo 0.07

| Medición | Uds. | Largo | Ancho | Parcial |
|---|---|---|---|---|
| Suelo acceso | 1 | 17.750 |  | 17.750 |
| Umbral puerta vestíbulo | 1 | 2.180 |  | 2.180 |
| Umbrales puestas aseo | 5 | 1.000 | 0.140 | 0.700 |
| Total |  |  |  | 20.63 |

## 11 Equipamiento y jardinería
Importe: 34346.08

**PM32-DZ3Z** Ud Extintor manual polvo seco polivalente 21A-144B-C de 6kg (29/06/2026)
3 Ud × 48.09 (49.53 con costes indirectos) = 148.59
Suministro y colocación de extintor portátil de polvo químico ABC polivalente antibrasa, con presión incorporada, de eficacia 21A-144B-C, con 6 kg de agente extintor, con manómetro y manguera con boquilla difusora. Incluso soporte y accesorios de montaje.

| Código | Ud | Descripción | Rendimiento | Precio | Importe |
|---|---|---|---|---|---|
| MOOL.8a | h | Oficial 1ª telecomunicaciones (mano de obra) | 0.039 | 21.791 | 0.85 |
| MOOL.9a | h | Oficial 2ª telecomunicaciones (mano de obra) | 0.039 | 21.791 | 0.85 |
| %0100 | % | Costes directos complementarios (23/07/2020) | 1 % | 1.70 | 0.02 |
| BM33-0T4E | u | Extintor polvo seco polivalente,6kg,presión incorporadacromado (material; 29/06/2026) | 1.5 | 18.198 | 27.30 |
| BMY3-0TC7 | u | P.p.elementos especiales p/extintores (material; 29/06/2026) | 1 | 19.068 | 19.07 |
|  |  | Total |  |  | 48.09 |

**PMS0-6Z11** Ud Pictograma fotoluminiscente salida habitual, MTC3216-P (F, EC090 (23/05/2026)
2 Ud × 35.24 (36.3 con costes indirectos) = 72.60
Suministro y colocación de pictograma fotoluminiscente salida habitual, rectangular, de 330x190 mm2 fijado mecanicamente, fotoluminiscente categoría B según UNE 23035-4, colocado. Incluida la parte proporcional del transporte y carga manual de residuos producidos hasta el camión o contenedor, el uso de herramientas específicas y medios auxiliares para la correcta ejecución de los trabajos.

| Código | Ud | Descripción | Rendimiento | Precio | Importe |
|---|---|---|---|---|---|
| MOOL.8a | h | Oficial 1ª telecomunicaciones | 0.077 | 21.791 | 1.68 |
| %0100 | % | Costes directos complementarios | 1 % | 1.68 | 0.02 |
| BMS0-1JZW | u | Rótulo señalización salida habitual,330x190mm2,lámina de vinilo (material) | 1 | 33.543 | 33.54 |
|  |  | Total |  |  | 35.24 |

**PMS0-6Z12** Ud Pictograma fotoluminiscente recorrido de evacuación a salida de (23/05/2026)
2 Ud × 35.24 (36.3 con costes indirectos) = 72.60
Suministro y colocación de pictograma fotoluminiscente recorrido de evacuación a salida de emergencia, rectangular, de 330x190 mm2 fijado mecanicamente, fotoluminiscente categoría B según UNE 23035-4, colocado. Incluida la parte proporcional del transporte y carga manual de residuos producidos hasta el camión o contenedor, el uso de herramientas específicas y medios auxiliares para la correcta ejecución de los trabajos.

| Código | Ud | Descripción | Rendimiento | Precio | Importe |
|---|---|---|---|---|---|
| MOOL.8a | h | Oficial 1ª telecomunicaciones | 0.077 | 21.791 | 1.68 |
| %0100 | % | Costes directos complementarios | 1 % | 1.68 | 0.02 |
| BMS0-1K0X | u | Rótulo señalización recorrido de evacuación a salida de emergencia, rectangular, de 445x148 mm2 de lámina de vinilo autoadhesiva, fotoluminiscente categoría B según UNE 23035-4 (material) | 1 | 33.543 | 33.54 |
|  |  | Total |  |  | 35.24 |

**PMS0-6Z0X** Ud Pictograma fotoluminiscente instalación de protección contra inc (23/05/2026)
2 Ud × 35.24 (36.3 con costes indirectos) = 72.60
Suministro y colocación de pictograma fotoluminiscente extintor de protección contra incendios, cuadrado, de 210x210 mm2 de lámina de vinilo autoadhesiva, fotoluminiscente categoría B según UNE 23035-4, colocado adherido sobre paramento vertical. Incluida la parte proporcional del transporte y carga manual de residuos producidos hasta el camión o contenedor, el uso de herramientas específicas y medios auxiliares para la correcta ejecución de los trabajos.

| Código | Ud | Descripción | Rendimiento | Precio | Importe |
|---|---|---|---|---|---|
| MOOL.8a | h | Oficial 1ª telecomunicaciones | 0.077 | 21.791 | 1.68 |
| %0100 | % | Costes directos complementarios | 1 % | 1.68 | 0.02 |
| BMS0-1K0O | u | Rótulo señalización instalación de protección contra incendios,2 (material) | 1 | 33.543 | 33.54 |
|  |  | Total |  |  | 35.24 |

**354yhbb** m Chapa de acero galvanizado remate de jardinera
55.06 m × 3.117 (3.21 con costes indirectos) = 176.74
Chapa de acero galvanizado 150x2mm remate de jardinera fijada mecánicamente al canto de la solera existente y funcionando como encofrado perdido del nuevo pavimento.

| Medición | Uds. | Largo | Parcial |
|---|---|---|---|
| Jardinera patio | 1 | 11.900 | 11.900 |
| Jardinera entrada | 1 | 8.870 | 8.870 |
| Jardinera escaleras | 1 | 8.580 | 8.580 |
| Jardinera cafetería | 1 | 7.550 | 7.550 |
| Jardinera pared | 1 | 18.160 | 18.160 |
| Total |  |  | 55.06 |

**354yhb** m Lamina antirráiz Rootbarrier 420 UV de PROJAR
55.06 m × 3.117 (3.21 con costes indirectos) = 176.74
Barrera antirraíces realizada con malla de polipropileno no tejido, Dupont Plantex Rootbarrier Pro "PROJAR", de 100 cm de anchura y 0,75 mm de espesor, con una resistencia a la tracción longitudinal de 22 kN/m y 325 g/m² de masa superficial, con revestimiento impermeabilizante de color verde en una de sus caras, colocada verticalmente en los laterales de la zanja previamente excavada en el terreno, para confinamiento lateral de rizomas.

| Medición | Uds. | Largo | Parcial |
|---|---|---|---|
| Jardinera patio | 1 | 11.900 | 11.900 |
| Jardinera entrada | 1 | 8.870 | 8.870 |
| Jardinera escaleras | 1 | 8.580 | 8.580 |
| Jardinera cafetería | 1 | 7.550 | 7.550 |
| Jardinera pared | 1 | 18.160 | 18.160 |
| Total |  |  | 55.06 |

**fvdtjfjkb** m2 Estructura divisoria interior de madera de 1.30m de altura
149 m2 × 133.01 (137 con costes indirectos) = 20413.00
Estructura divisoria interior de 1.30m de altura según planos de detalle realizada con entramado de listones de madera de pino y tableros de pino tricapa de 30mm de espesor. Compuesto por:
-Entramado de listones 60x60mm de madera maciza de pino sin cepillar formado por travesaños inferior y superior y montantes verticales cada 600mm
-Tableros de pino tricapa de 30mm de espesor con alistonado exterior visto vertical acabados con barniz incoloro mate fijados al entramado mediante fijaciones ocultas.
- Remate superior en C para la ocultación de iluminación LED (incluido en otra partida) formado por piezas ensambladas de tablero de pino tricapa de 30mm, tablero interior de pino de 20mm.
- Cubrición de unidades interiores de climatización con tablero de pino tricapa de 30mm de espesor con alistonado visto acabados con barniz incoloro mate fijados al entramado mediante fijaciones ocultas.
- Ranurado superior e inferior de 10mm separado cada 10mm para salida de aire en las unidades de climatización y longitud en función de la sección mínima de aire imulsado y retornado.
-Formación de recinto para jardineras de superficie pies derechos y travesaños de listones 60x60mm rigidizados mediante flejes de acero de 75x1,5mm cada 300mm atornillados a la estructura vertical de madera.
-Angulares de fijación a pavimento de acero galvanizado L60x60x2mm.
Incluso replanteo y nivelación del conjunto, uniones y elementos auxiliares.
Medido el metro lineal de perímetro ejecutado.

| Medición | Uds. | Largo | Parcial |
|---|---|---|---|
| Perímetro mobiliario | 1 | 149.000 | 149.000 |
| Total |  |  | 149 |

**fvdtjfjk** m2 Formación de mesas de MDF hidrófugo de 25mm
45.46 m2 × 130.097 (134 con costes indirectos) = 6091.64
Formación de mesas según plano de despiece mediante tablero MDF hidrófugo de 25mm de espesor con 2 travesaños inferiores de rigidización de MDF 50x25mm encolados a tablero superior. Acabado del conjunto con dos manos de barniz al agua incoloro mate. Conjunto fijado a tableros verticales de pino mediante escuadras situadas cada 120cm ejecutadas con tubo de acero de 20mm de diámetro y desarrollo de 140cm, galvanizado y pintado en color según DF. Incluso replanteo y nivelado de las mesas, corte de tableros según despiece, fijaciones atornilladas con avellanado previo. Conjunto completamente montado y acabado, medido el m2 ejecutado.

**354yhc** m Tira LED regulable
92.41 m × 13.592 (14 con costes indirectos) = 1293.74
Tira LED regulable 8W 6x12mm 2700K IP65 CRI90 continua oculta en la pieza de remate del mobiliario de madera. Incluso montaje, conexionado y fijación. Medido por metro lineal.

**354yh** m2 Jardineras integradas en el mobiliario
21.53 m2 × 83.495 (86 con costes indirectos) = 1851.58
Conformación de jardineras de 1.20m de altura con lámina impermeable EPDM de 1,2mm de espesor, Lámina antirraices de polietileno de alta resistencia (PE-LD), espesor 0,34mm y 350g/m2,ZinCo WSF-40 y fieltro geotextil de 175g/m2 sistema ZinCo TG en polipropileno, agujeteado y termosoldado. Incluso ejecución de puntos singulares, pasatubos de riego, remate superior con chapa de aluminio anodizad0 mate de 150x0,6mm fijada mecánicamente a la estructura de madera y sellada. Todo el sistema realizado según detalles y directrices de la DF, colocado y probado antes del relleno de la jardinera. Medido el m2 en proyección horizontal.

| Medición | Uds. | Largo | Parcial |
|---|---|---|---|
| Mueble jardinera 1 | 1 | 3.430 | 3.430 |
| Mueble jardinera 2 | 1 | 3.900 | 3.900 |
| Mueble jardinera 3 | 1 | 2.820 | 2.820 |
| Mueble jardinera 4 | 1 | 5.220 | 5.220 |
| Mueble jardinera 5 | 1 | 6.160 | 6.160 |
| Total |  |  | 21.53 |

**UJA050** m³ Aporte de tierra vegetal
36.619 m³ × 43.117 (44.41 con costes indirectos) = 1626.25
Aporte de tierra vegetal cribada, suministrada a granel y extendida con medios manueales y mecánicos en capas de espesor uniforme y sin producir daños a las plantas existentes.
Residuos:
- colocación: mt48tie030a; factor de residuo 0.003

| Medición | Uds. | Largo | Alto | Parcial |
|---|---|---|---|---|
| Jardinera patio | 1 | 7.140 | 0.500 | 3.570 |
| Jardinera entrada | 1 | 2.120 | 0.500 | 1.060 |
| Jardinera escaleras | 1 | 5.300 | 0.500 | 2.650 |
| Jardinera cafetería | 1 | 3.300 | 0.500 | 1.650 |
| Jardinera pared | 1 | 6.290 | 0.500 | 3.145 |
| Mueble jardinera 1 | 1 | 3.430 | 1.140 | 3.910 |
| Mueble jardinera 2 | 1 | 3.900 | 1.140 | 4.446 |
| Mueble jardinera 3 | 1 | 2.820 | 1.140 | 3.215 |
| Mueble jardinera 4 | 1 | 5.220 | 1.140 | 5.951 |
| Mueble jardinera 5 | 1 | 6.160 | 1.140 | 7.022 |
| Total |  |  |  | 36.619 |

**URA010** ud Red de riego por goteo
1 ud × 2281.553 (2350 con costes indirectos) = 2350.00
Instalación de riego por goteo compuesta por programador electrónico para riego automático, para 4 estaciones con electroválvulas de polipropileno reforzado con fibra de vidrio, con 2 programas y 2 arranques diarios por programa, alimentación por transformador 230/24 V interno; tubería de abastecimiento y distribución, realizada con tubo de polietileno, de 25 mm de diámetro exterior, tubería de riego por goteo SG-R16, realizada con tubo de polietileno, color negro, de 16 mm de diámetro exterior, con goteros autocompensables y autolimpiables integrados, situados cada 30 cm, y fijadas a terreno con piquetas plásticas. Incluso arqueta de plástico provista de tapa para electroválvulas, piezas auxiliares y piquetas de fijación. Instalación completamente probada y en funcionamiento.

## 12 Gestión de residuos
Importe: 1700.15

**GTA010** m3 Transporte de tierras con contenedor
20.4 m3 × 1.777 (1.83 con costes indirectos) = 37.33
Transporte de tierras con contenedor de 6 m³, a vertedero específico, instalación de tratamiento de residuos de construcción y demolición externa a la obra o centro de valorización o eliminación de residuos. Incluso servicio de entrega, alquiler y recogida en obra del contenedor. Carga a camión del contenedor. Transporte de residuos de construcción a vertedero específico, instalación de tratamiento de residuos de construcción y demolición externa a la obra o centro de valorización o eliminación de residuos.

**GTB010** m3 Canon de vertido por entrega de contenedor con tierras a gestor autorizado
20.4 m3 × 12.136 (12.5 con costes indirectos) = 255.00
Canon de vertido por entrega en contenedor de 6 m³ con tierras procedentes de la excavación, en vertedero específico, instalación de tratamiento de residuos de construcción y demolición externa a la obra o centro de valorización o eliminación de residuos. Sin incluir servicio de entrega, alquiler, recogida en obra del contenedor y transporte. Medido el m3.

**GCA010** m³ Clasificación de residuos de hormigón de la construcción
3.41 m³ × 16.874 (17.38 con costes indirectos) = 59.27
Clasificación y depósito en contenedor de los residuos de hormigón de construcción y/o demolición, separándolos en las siguientes fracciones: hormigón, cerámicos, metales, maderas, vidrios, plásticos, papeles o cartones y residuos peligrosos; dentro de la obra en la que se produzcan, con medios manuales. Medido el m3 esponjado.

**GRA020** m³ Transporte de residuos inertes de hormigón y prefabricados
3.41 m³ × 13.515 (13.92 con costes indirectos) = 47.47
Transporte con camión de residuos inertes de hormigones, morteros y prefabricados producidos en obras de construcción y/o demolición, a vertedero específico, instalación de tratamiento de residuos de construcción y demolición externa a la obra o centro de valorización o eliminación de residuos, situado a 20 km de distancia. Medido el m3

**GRB020** m³ Canon de vertido por entrega de residuos inertes de hormigón y prefabricados a gestor autorizado
3.41 m³ × 21.359 (22 con costes indirectos) = 75.02
Canon de vertido por entrega de residuos inertes de hormigones, morteros y prefabricados producidos en obras de construcción y/o demolición, en vertedero específico, instalación de tratamiento de residuos de construcción y demolición externa a la obra o centro de valorización o eliminación de residuos.
Criterio de valoración económica: El precio no incluye el transporte.
Criterio de medición de proyecto: Volumen teórico, estimado a partir del peso y la densidad aparente de los diferentes materiales que componen los residuos, según documentación gráfica de Proyecto.
Criterio de medición de obra: Se medirá, incluyendo el esponjamiento, el volumen de residuos realmente entregado según especificaciones de Proyecto.

**GRA020b** m³ Transporte de residuos inertes sin clasificar
11.83 m³ × 13.515 (13.92 con costes indirectos) = 164.67
Transporte con camión de mezcla sin clasificar de residuos inertes producidos en obras de construcción y/o demolición, a vertedero específico, instalación de tratamiento de residuos de construcción y demolición externa a la obra o centro de valorización o eliminación de residuos, situado a 20 km de distancia. Medido el m3

| Medición | Uds. | Largo | Parcial |
|---|---|---|---|
| Cerámicos, ladrillos | 1 | 5.330 | 5.330 |
| Pétreos mezcaldos | 1 | 1.540 | 1.540 |
| Metales | 1 | 0.020 | 0.020 |
| Madera | 1 | 0.590 | 0.590 |
| Plásticos | 1 | 1.350 | 1.350 |
| Papel y cartón | 1 | 1.560 | 1.560 |
| Yesos y no especiales | 1 | 1.440 | 1.440 |
| Total |  |  | 11.83 |

**GRB020b** m³ Canon de vertido por entrega de residuos inertes sin clasificar a gestor autorizado
11.83 m³ × 21.359 (22 con costes indirectos) = 260.26
Canon de vertido por entrega de mezcla sin clasificar de residuos inertes producidos en obras de construcción y/o demolición, en vertedero específico, instalación de tratamiento de residuos de construcción y demolición externa a la obra o centro de valorización o eliminación de residuos.
Criterio de valoración económica: El precio no incluye el transporte.
Criterio de medición de proyecto: Volumen teórico, estimado a partir del peso y la densidad aparente de los diferentes materiales que componen los residuos, según documentación gráfica de Proyecto.
Criterio de medición de obra: Se medirá, incluyendo el esponjamiento, el volumen de residuos realmente entregado según especificaciones de Proyecto.

| Medición | Uds. | Largo | Parcial |
|---|---|---|---|
| Cerámicos, ladrillos | 1 | 5.330 | 5.330 |
| Pétreos mezcaldos | 1 | 1.540 | 1.540 |
| Metales | 1 | 0.020 | 0.020 |
| Madera | 1 | 0.590 | 0.590 |
| Plásticos | 1 | 1.350 | 1.350 |
| Papel y cartón | 1 | 1.560 | 1.560 |
| Yesos y no especiales | 1 | 1.440 | 1.440 |
| Total |  |  | 11.83 |

**GEB020** m³ Transporte de elementos de fibrocemento con amianto
4.05 m³ × 46.417 (47.81 con costes indirectos) = 193.63
Transporte de elementos de fibrocemento con amianto procedentes de una demolición, a vertedero específico, instalación de tratamiento de residuos de construcción y demolición externa a la obra o centro de valorización o eliminación de residuos, previamente plastificados y paletizados. Medido el m3.

| Medición | Uds. | Largo | Parcial |
|---|---|---|---|
| Cubierta | 1 | 4.050 | 4.050 |
| Total |  |  | 4.05 |

**GEC020** m³ Canon de vertido por entrega de elementos de fibrocemento con amianto a gestor autorizado.
4.05 m³ × 145.631 (150 con costes indirectos) = 607.50
Canon de vertido por entrega a gestor autorizado de residuos peligrosos, de elementos de fibrocemento con amianto procedentes de una demolición.
Criterio de valoración económica: El precio no incluye el plastificado, el etiquetado, el paletizado ni el transporte.
Criterio de medición de proyecto: Volumen teórico, estimado a partir del peso y la densidad aparente de los diferentes materiales que componen los residuos, según documentación gráfica de Proyecto.
Criterio de medición de obra: Se medirá, incluyendo el esponjamiento, el volumen de residuos realmente entregado según especificaciones de Proyecto.

| Medición | Uds. | Largo | Parcial |
|---|---|---|---|
| Cubierta | 1 | 4.050 | 4.050 |
| Total |  |  | 4.05 |

## 15 Seguridad y salud
Importe: 3410

**080111_r1041** kg Residuos de pintura y barniz que contienen disolventes orgánicos u otras sustancias peligrosas. (componente de residuo)
Precio: 0
Datos técnicos: Código LER 08 01 11; Masa del elemento 1 kg; Volumen 0.001111 m3

**150101_e1022** kg Envases de papel y cartón. (componente de residuo)
Precio: 0
Datos técnicos: Código LER 15 01 01; Masa del elemento 1 kg; Volumen 0.001333 m3

**150101_e1023** kg Envases de papel y cartón. (componente de residuo)
Precio: 0
Datos técnicos: Código LER 15 01 01; Masa del elemento 1 kg; Volumen 0.001333 m3

**150101_e1026** kg Envases de papel y cartón. (componente de residuo)
Precio: 0
Datos técnicos: Código LER 15 01 01; Masa del elemento 1 kg; Volumen 0.001333 m3

**150101_e1029** kg Envases de papel y cartón. (componente de residuo)
Precio: 0
Datos técnicos: Código LER 15 01 01; Masa del elemento 1 kg; Volumen 0.001333 m3

**150101_e1032** kg Envases de papel y cartón. (componente de residuo)
Precio: 0
Datos técnicos: Código LER 15 01 01; Masa del elemento 1 kg; Volumen 0.001333 m3

**150101_e1036** kg Envases de papel y cartón. (componente de residuo)
Precio: 0
Datos técnicos: Código LER 15 01 01; Masa del elemento 1 kg; Volumen 0.001333 m3

**150101_e1037** kg Envases de papel y cartón. (componente de residuo)
Precio: 0
Datos técnicos: Código LER 15 01 01; Masa del elemento 1 kg; Volumen 0.001333 m3

**150101_e1038** kg Envases de papel y cartón. (componente de residuo)
Precio: 0
Datos técnicos: Código LER 15 01 01; Masa del elemento 1 kg; Volumen 0.001333 m3

**150101_e1039** kg Envases de papel y cartón. (componente de residuo)
Precio: 0
Datos técnicos: Código LER 15 01 01; Masa del elemento 1 kg; Volumen 0.001333 m3

**150104_e1041** kg Envases metálicos. (componente de residuo)
Precio: 0
Datos técnicos: Código LER 15 01 04; Masa del elemento 1 kg; Volumen 0.001667 m3

**170101_r1022** kg Hormigón (hormigones, morteros y prefabricados). (componente de residuo)
Precio: 0
Datos técnicos: Código LER 17 01 01; Masa del elemento 1 kg; Volumen 0.000667 m3

**170101_r1025** kg Hormigón (hormigones, morteros y prefabricados). (componente de residuo)
Precio: 0
Datos técnicos: Código LER 17 01 01; Masa del elemento 1 kg; Volumen 0.000666667 m3

**170101_r1026** kg Hormigón (hormigones, morteros y prefabricados). (componente de residuo)
Precio: 0
Datos técnicos: Código LER 17 01 01; Masa del elemento 1 kg; Volumen 0.000667 m3

**170101_r1027** kg Hormigón (hormigones, morteros y prefabricados). (componente de residuo)
Precio: 0
Datos técnicos: Código LER 17 01 01; Masa del elemento 1 kg; Volumen 0.000666666521739 m3

**170102_r1021** kg Ladrillos. (componente de residuo)
Precio: 0
Datos técnicos: Código LER 17 01 02; Masa del elemento 1 kg; Volumen 0.0008 m3

**170103_r1032** kg Tejas y materiales cerámicos. (componente de residuo)
Precio: 0
Datos técnicos: Código LER 17 01 03; Masa del elemento 1 kg; Volumen 0.0008 m3

**170201_e1021** kg Madera. (componente de residuo)
Precio: 0
Datos técnicos: Código LER 17 02 01; Masa del elemento 1 kg; Volumen 0.000909 m3

**170201_e1022** kg Madera. (componente de residuo)
Precio: 0
Datos técnicos: Código LER 17 02 01; Masa del elemento 1 kg; Volumen 0.000909 m3

**170201_e1023** kg Madera. (componente de residuo)
Precio: 0
Datos técnicos: Código LER 17 02 01; Masa del elemento 1 kg; Volumen 0.000909 m3

**170201_e1026** kg Madera. (componente de residuo)
Precio: 0
Datos técnicos: Código LER 17 02 01; Masa del elemento 1 kg; Volumen 0.000909 m3

**170201_e1032** kg Madera. (componente de residuo)
Precio: 0
Datos técnicos: Código LER 17 02 01; Masa del elemento 1 kg; Volumen 0.000909 m3

**170201_r1030** kg Madera. (componente de residuo)
Precio: 0
Datos técnicos: Código LER 17 02 01; Masa del elemento 1 kg; Volumen 0.000909081632653 m3

**170203_e1021** kg Plástico. (componente de residuo)
Precio: 0
Datos técnicos: Código LER 17 02 03; Masa del elemento 1 kg; Volumen 0.001667 m3

**170203_e1022** kg Plástico. (componente de residuo)
Precio: 0
Datos técnicos: Código LER 17 02 03; Masa del elemento 1 kg; Volumen 0.001667 m3

**170203_e1023** kg Plástico. (componente de residuo)
Precio: 0
Datos técnicos: Código LER 17 02 03; Masa del elemento 1 kg; Volumen 0.001667 m3

**170203_e1024** kg Plástico. (componente de residuo)
Precio: 0
Datos técnicos: Código LER 17 02 03; Masa del elemento 1 kg; Volumen 0.001667 m3

**170203_e1026** kg Plástico. (componente de residuo)
Precio: 0
Datos técnicos: Código LER 17 02 03; Masa del elemento 1 kg; Volumen 0.001667 m3

**170203_e1028** kg Plástico. (componente de residuo)
Precio: 0
Datos técnicos: Código LER 17 02 03; Masa del elemento 1 kg; Volumen 0.001667 m3

**170203_e1030** kg Plástico. (componente de residuo)
Precio: 0
Datos técnicos: Código LER 17 02 03; Masa del elemento 1 kg; Volumen 0.001667 m3

**170203_e1031** kg Plástico. (componente de residuo)
Precio: 0
Datos técnicos: Código LER 17 02 03; Masa del elemento 1 kg; Volumen 0.001667 m3

**170203_e1033** kg Plástico. (componente de residuo)
Precio: 0
Datos técnicos: Código LER 17 02 03; Masa del elemento 1 kg; Volumen 0.001667 m3

**170203_e1034** kg Plástico. (componente de residuo)
Precio: 0
Datos técnicos: Código LER 17 02 03; Masa del elemento 1 kg; Volumen 0.001667 m3

**170203_e1035** kg Plástico. (componente de residuo)
Precio: 0
Datos técnicos: Código LER 17 02 03; Masa del elemento 1 kg; Volumen 0.001667 m3

**170203_e1040** kg Plástico. (componente de residuo)
Precio: 0
Datos técnicos: Código LER 17 02 03; Masa del elemento 1 kg; Volumen 0.001667 m3

**170405_r1028** kg Hierro y acero. (componente de residuo)
Precio: 0
Datos técnicos: Código LER 17 04 05; Masa del elemento 1 kg; Volumen 0.000476166666667 m3

**170504_r1042** kg Tierra y piedras distintas de las especificadas en el código 17 05 03. (componente de residuo)
Precio: 0
Datos técnicos: Código LER 17 05 04; Masa del elemento 1 kg; Volumen 0.000625 m3

**170604_e1033** kg Materiales de aislamiento distintos de los especificados en los códigos 17 06 01 y 17 06 03. (componente de residuo)
Precio: 0
Datos técnicos: Código LER 17 06 04; Masa del elemento 1 kg; Volumen 0.001667 m3

**170604_e1035** kg Materiales de aislamiento distintos de los especificados en los códigos 17 06 01 y 17 06 03. (componente de residuo)
Precio: 0
Datos técnicos: Código LER 17 06 04; Masa del elemento 1 kg; Volumen 0.001667 m3

**170904_r1023** kg Residuos mezclados de construcción y demolición distintos de los especificados en los códigos 17 09 01, 17 09 02 y 17 09 03. (componente de residuo)
Precio: 0
Datos técnicos: Código LER 17 09 04; Masa del elemento 1 kg; Volumen 0.000667 m3

**170904_r1024** kg Residuos mezclados de construcción y demolición distintos de los especificados en los códigos 17 09 01, 17 09 02 y 17 09 03. (componente de residuo)
Precio: 0
Datos técnicos: Código LER 17 09 04; Masa del elemento 1 kg; Volumen 0.000667 m3

**170904_r1031** kg Residuos mezclados de construcción y demolición distintos de los especificados en los códigos 17 09 01, 17 09 02 y 17 09 03. (componente de residuo)
Precio: 0
Datos técnicos: Código LER 17 09 04; Masa del elemento 1 kg; Volumen 0.000666666666667 m3

**170904_r1034** kg Residuos mezclados de construcción y demolición distintos de los especificados en los códigos 17 09 01, 17 09 02 y 17 09 03. (componente de residuo)
Precio: 0
Datos técnicos: Código LER 17 09 04; Masa del elemento 1 kg; Volumen 0.000666666666667 m3

**170904_r1040** kg Residuos mezclados de construcción y demolición distintos de los especificados en los códigos 17 09 01, 17 09 02 y 17 09 03. (componente de residuo)
Precio: 0
Datos técnicos: Código LER 17 09 04; Masa del elemento 1 kg; Volumen 0.000667 m3

## Precios auxiliares

**PBPM11.2** m³ Mto cal NHL 3.5 1:3 pigmentado (23/05/2026)
Precio: 266.37
Mortero de cal hidraúlica natural NHL-3.5, con una dosificación de 1:3 realizado con arena de granulometria 0/3 lavada, coloreado en masa con pigmentos naturales, confeccionado en obra.

| Código | Ud | Descripción | Rendimiento | Precio | Importe |
|---|---|---|---|---|---|
| mo112 | h | Peón especializado construcción. (mano de obra) | 0.724 | 25.168 | 18.22 |
| PBAK.3a | kg | Cal hidraúlica NHL 3.5 suministrada en sacos de 20 kg. (material) | 240 | 0.66 | 158.40 |
| B0401.0050 | tn | Arena de cantera (0/3 mm) (material) | 1.95 | 40.656 | 79.28 |
| mt13tac100 | kg | Pigmento para mortero. (material) | 1 | 6.6 | 6.60 |
| mt08aaa010a | m³ | Agua. | 0.16 | 1.65 | 0.26 |
| mq06hor010 | h | Hormigonera eléctrica con una capacidad de amasado de 160 l. (maquinaria) | 1 | 3.612 | 3.61 |
|  |  | Total |  |  | 266.37 |

**RPG010e1a** m³ Pasta de yeso de construcción B1 o YG (29/06/2026)
Precio: 103.26
Pasta de yeso elaborado manualmente con yeso de construcción B1 o YG

| Código | Ud | Descripción | Rendimiento | Precio | Importe |
|---|---|---|---|---|---|
| mo112 | h | Peón especializado construcción. | 0.904 | 25.168 | 22.75 |
| mt09pye010b | m³ | Pasta de yeso de construcción B1, según UNE-EN 13279-1. (material; 29/06/2026) | 1 | 79.68 | 79.68 |
| mt08aaa010a | m³ | Agua. | 0.5 | 1.65 | 0.83 |
|  |  | Total |  |  | 103.26 |

**PEAP.2i** m Pletinas calibradas 80.8mm, macizo, de acero conformado en frío de 20x10mm.
Precio: 5.57

| Código | Ud | Descripción | Rendimiento | Precio | Importe |
|---|---|---|---|---|---|
| PEAP60baaba | kg | Acero S 275JR lmnd cal acab impr (material; 01/07/2026) | 5.02 | 1.11 | 5.57 |
|  |  | Total |  |  | 5.57 |

## Recursos

**BM33-0T4E** u Extintor polvo seco polivalente,6kg,presión incorporadacromado
Extintor de polvo seco polivalente, de carga 6 kg, con presión incorporada, cromado

**BMY3-0TC7** u P.p.elementos especiales p/extintores
Parte proporcional de elementos especiales para extintores

**BMS0-1JZW** u Rótulo señalización salida habitual,330x190mm2,lámina de vinilo
Rótulo señalización salida habitual, rectangular, de 420x148 mm2 de lámina de vinilo autoadhesiva, fotoluminiscente categoría B según UNE 23035-4

**BMS0-1K0O** u Rótulo señalización instalación de protección contra incendios,2
Rótulo señalización instalación de protección contra incendios, cuadrado, de 210x210 mm2 de lámina de vinilo autoadhesiva, fotoluminiscente categoría B según UNE 23035-4

**PBAK.3a** kg Cal hidraúlica NHL 3.5
Claves: cal, hidraulico, suministro

**PEAP60baaba** kg Acero S 275JR lmnd cal acab impr
Claves: acero, cal, caliente, capa, chapa, cuadrado, hexagonal, imprimacion, lamina, oxidacion, perfil, redondo
